# GMod - Karl-Marx 20 / Mainzer 1-2
Angebotsaufforderung (GAEB DA XML 3.2, DA83)
Projekt: 181
Währung: EUR
Vergabeart: Freihändige Vergabe
Abgabeort: Covivio Immobilien GmbH Lietzenburger Str. 90 10719 Berlin F
Ausführungsbeginn: 13.04.2026
Ausführungsende: 04.09.2026
Auftraggeber: Covivio Immobilien GmbH, Lietzenburger Str. 90, 10719 Berlin
Erstellt mit: GXML Toolbox V3.3 R20230829, iTWO_64 V24.0.454, 10.12.2025

## ALLGEMEINE PROJEKTBESCHREIBUNG KAR20
Projekt Kürzel:
KAR20VHEB

Bestandsmaßnahme:
Bei der Bebauung handelt es sich um ein Mehrfamilienhaus aus dem Jahr 1900 mit Kellergeschoss, Erdgeschoss, vier Vollgeschossen und nicht ausgebautem Dachgeschoss. Die bauliche Anlage weist Abmessungen von ca. 50 x 20 m auf und ist vollständig unterkellert.

Das Gebäude verfügt über 3 Treppenräume, die im Bestands als Rettungswege dienen und von allen Wohneinheiten direkt erreicht werden.

Die Wände des Gebäudes bestehen bauzeittypisch aus Mauerwerk und der Dachstuhl aus Holz. Mit Ausnahme der Massivdecke über dem Kellergeschoss sind alle Geschossdecken in Holzbauweise errichtet.

Im Zuge der Bestandsmaßnahme bzw. energetischen Sanierung soll die Bestandsfassade mit WDVS ausgeführt werden. Zusätzlich werden die alten Bestandsfenster ausgetauscht und die Balkone umfangreich saniert.

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
Sonstiges:
Die vorgesehenen Bauleistungen werden entsprechend der derzeit geltenden öffentlich-rechtlichen Vorschriften, der dort geforderten bautechnischen Nachweise und nach den allgemein anerkannten Regeln der Technik ausgeführt. Die Anforderungen des Brandschutzes sind einzuhalten.

Die Erschließung des Grundstückes an das vollständig ausgebaute öffentliche Straßenland im Sinne des Baugesetzbuches und des Erschließungsbeitragsgesetzes ist gesichert.

Die Dimensionierung sämtlicher Medien werden mit den Versorgungsträgern entsprechend des heutigen Standards abgestimmt und eingerichtet.

Das 5-geschossige Gebäude ist in Ziegelbauweise mit Holzbalkendecken in den Obergeschossen und einer massiven Decke über dem Kellergeschoss errichtet. Die Flachdächer besitzen eine Bedachung aus Bitumendichtbahn. Das Gebäude und der Innenhof sind unterkellert, die Fassaden sind verputzt.

Kennzahlen:
Wohneinheiten Bestand  = 29 WE
Treppenhäuser = 3 Stück

## ALLGEMEINE TECHNISCHE VORBEMERKUNGEN WDVS
Der sachliche Geltungsbereich ergibt sich ebenso wie die technische Ausführung aus den ATV:
DIN 18345 Wärmedämm-Verbundsysteme und den anerkannten Regeln der Technik.

Ergänzend sind u.a. folgende ATV / DIN zu berücksichtigen:
DIN 18 299  Allgemeine Regelungen für Bauarbeiten jeder Art
DIN 18 330  Mauerarbeiten
DIN 18 363  Maler- und Lackiererarbeiten-Beschichtungen
DIN 4102  Brandverhalten von Baustoffen und Bauteilen
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln

IVD-Merkblätter
Industrieverband Dichtstoffe e.V. (IVD)

Weiterhin gelten sämtliche europäischen und nationalen Vorschriften, Merkblätter, Stoff- und Prüfnormen usw. jeweils in ihrer aktuellen Fassung sowie die Herstellerverarbeitungsangaben, Zulassungen und Empfehlungen der jeweiligen Fachverbände.

## ALLGEMEINE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 232 WDVS Fassade
Datum: 10.12.2025

### Titel 01 Fassadensanierung

#### Abschnitt 01.01 Allgemeine Leistungen und Vorarbeiten

**01.01.010 Baustelleneinrichtung**
*** Pauschalposition
Diese Position beinhaltet alle notwendige Baustelleneinrichtungen
für Fassadenarbeiten, die zur vertragsgemäßen Erfüllung der
Bauleistungen erforderlich sind. Fassadensilo bzw. Standmischer,
Durchlaufmischer, Geräte,Werkzeuge sowie Magazincontainer für
Baustellengeräte, Matrialcontainer, Müllentsorgung (Baumischcontainer
bzw. Bauschuttcontainer), Bagger für Aushubarbeiten (falls notwendig),
mobilen zusätzlichen Bauzaun (falls notwendig) und gegebenenfalls
Mannschaftscontainer. inkl. an- und abtransportieren sowie aufbauen und
eintrichten.Hinweis: Diese Position beinhaltet Einrichten, Vorhalten (für komplette
Leistungszeit) und Räumen der BE.
Menge: 1,000 psch

**01.01.020 Schäden diagnostizieren, kenzeichnen und protokollieren (gesamte Fassade)**
*** Pauschalposition
Gründliches Überprüfen der Oberfläche auf vorhandene
Schäden durch Abklopfen und Kennzeichnung der
entsprechenden Stellen, Festhalten von Art, Umfang und
Menge der Schäden im Beisein der Bauleitung in einem
Protokoll, als Grundlage für die Festlegung der
Arbeitsausführung und der späteren Abrechnung der
fertigen Arbeiten. Diese Position beinhaltet die
Schadendiagnosierten von der Fassade im Hinterhof
sowie auf der Straßenseite vor der WDVS-Arbeiten.

Gesamte Fläche ca. 1900 m²
Achtung: Die Ergebnisse müssen fotografisch und
schriftlich dokumentiert werden.
Menge: 1,000 psch

**01.01.030 Besonderer Schutz Bauelemente Fenster und Eingangstüren**
Anbringen, Unterhalten und Beseitigen einer gegen
Staub und Spritznebel dichten, transparenten
Folienabklebung auf Fenster- und Türflächen
zum Schutz von Blend- und Flügelrahmen sowie
Glasflächen gegen Verschmutzung und Beschädigung.
Fensterflügel so abgekleben, dass sie zum Lüften
geöffnet werden können.

Hoffassade und Straßenfassade:
- ca. 80 Fenster- und Türelemente für die Fassade mit WDVS
- ca.  Fenster- und Türelemente für die Fassade
  Strassenseitig EG Putz, siehe Pos. 01.05.040
Menge: 540,000 m²

**01.01.040 Putz prüfen, Haftzugprüfung, Oberflächenfestigkeit**
Oberflächenfestigkeit von Putzflächen prüfen, mit
Handwischprüfung und Ritznadel.

Bauteil : Außenwand inkl. EG Straße
Menge: 50,000 Stk

**01.01.050 Hohllagen abschlagen**
Prüfung und Abschlagen von hohlliegenden, nicht
tragfähigen Putzschichten, inkl. fachgerechter Entsorgung
des anfallenden Schuttmaterials. Aufbringen eines
Niveauausgleiches mit artgleichem Material.

Hinweis: Abrechnung nach Aufmaß und nach erfolgter
Schadensdiagnose
Menge: 350,000 m²

**01.01.060 Partieller Ausgleich an Putzfehlstellen**
Erstellen eines Niveauausgleiches nach DIN 18 202 Tab.
3 mit 2-lagigem Putz mindestens der Mörtelgruppe CS II
nach DIN EN 998 oder anderen geeigneten Baustoffen
an Putzfehl- oder Hohlstellen. An ubenen Oberflächen
entsprechend evtl. Arbeitsgang wiederholen, ggfs.
Mauerrisse fachgerecht schließen.
Menge: 350,000 m²

**01.01.070 Untergrund reinigen, grober Schmutz**
Reinigen des Untergrundes von grober Verschmutzung,

z. B. Gips-, Mörtel-, Farbreste oder Öl.
Menge: 1870,000 m²

**01.01.080 Leibungsputz entfernen, Bauschutt entsorgen**
*** Bedarfsposition ohne GB
Fachgerechtes entfernen des Leibungsputzes und
Entsorgung des anfallenden Bauschutts.

Tiefe: ca. 15 - 25 cm
Stärke: ca. 3 cm

Ort: EG Hofseite Fenster
Menge: 20,000 m

**01.01.090 Schneiden/Abstemmen des Fensteranschlags bis 150mm tief und 40mm stark**
Fensteranschlag, Mauerwerk, für die Aufnahme der Dämmung
bis 180 mm tief und 40 mm stark zurückschneiden/abstemmen,
Schutzmaßnahmen gegen herabfallenden Bauschutt sind
vorzunehmen, der Bauschutt ist zu sammeln und zu entsorgen,
die Entsorgungskosten sind in die Einheitspreise zu inkludieren.

Einbauort: alle Fenster für WDVS Bekleidung
Menge: 1060,000 m

**01.01.100 Rückbau Abdeckung / Lüftungsgitter**
Rückbau und Entsorgung Abdeckungen /
Lüftungsgitter verschiedener Größen
bis 25/25 cm
Menge: 58,000 Stk

**01.01.110 Rückbau Balkonsichtschutzwand**
Rückbau und Entsorgung der Sichtschutzwände
Größe: ca. 2,00 x 1,00m.

Balkone : Mainzer Str. 1
Menge: 3,000 Stk

**01.01.120 Rückbau und Entsorgung von Bestandsgeländer Balkone**
Demontage und Entsorgung der Balkongeländer,
inkl. Befestigungs- und Bekleidungsmaterial

Material: Stahl
Länge: ca. 4,5 m  -  6 Stk.

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Menge: 27,000 m
DIN 276-1 2008-12: 394; Kostengruppe DIN 276 2018-12: 394
Leistungsbereichkatalog: 084
DIN 276-1 2008-12: 394
Kostengruppe DIN 276 2018-12: 394

**01.01.130 Rückbau und Entsorgung von Absturzgeländer Balkonbrüstung und Fenster**
Demontage und Entsorgung der Absturzgeländer,
inkl. Befestigungs- und Bekleidungsmaterial

Material: Stahl
Länge: ca. 4,5 m  -  6 Stk. Balkonbrüstung
Länge: ca. bis 1,20m Hofseite TRH Fenster - 12 Stk.

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Menge: 50,000 m
DIN 276-1 2008-12: 394; Kostengruppe DIN 276 2018-12: 394
Leistungsbereichkatalog: 084
DIN 276-1 2008-12: 394
Kostengruppe DIN 276 2018-12: 394

**01.01.140 Flexschläuche für Dachrinnenetwässerung während der Bauzeit**
Herstellen einer senkrechten Wasserführung mit Flexschläuchen
im Außenbereich, DN 100, inkl. aller notwendigen Befestigungen
am Gebäude/Gerüst von DG bis EG und der Vorhaltung bis Bauende,
inkl. Entfernen und Entsorgen der Flexschläuche
Menge: 170,000 m

**01.01.150 Wetterschutz Balkon entfernen und entsorgen**
Balkon WHG. 4.OG Mainzer Str.2

Eigenkonstruktion Wetterschutzdach über Balkon demontieren
und fachgerecht entsorgen.

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Menge: 1,000 Stk

**01.01.160 Stahlträger beschichten und auffüllen**
Stahlträger Hofseite über Durchfahrt grob entrosten, losen Rost
entfernen und Schutzanstrich aufbringen.
Mit Füllmaterial auf vorhandene Wandstärke kraftschlüssig angleichen.
Für Aufnahme von WDVS vorbereiten. Inkl. aller Nebenarbeiten.

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Menge: 1,000 Stk

#### Abschnitt 01.02 WDVS

**01.02.010 Grundierungen mit Tiefengrund**
Liefern und aufbringen einer Tiefengrundierung aus
lösemittelfreier Kunstharzdispersion passend zum
System (Plattenkleber).

Angebotenes Fabrikat: 'Sto Plex W'
Untergrund: bauzeitlicher Kratzputz
Menge: 1870,000 m²

**01.02.020 Grundierung mit Tiefengrund, fungizid**
Voranstrich für Außenputz auf trockenen Unterputz oder
Armierungsschicht, Auftrag gemäß Herstellerangaben.
Art des Untergrunds: Unterputz, Armierungsschicht
Art des Auftrags: Voranstrich
Art des Auftrags: Haftgrund uaf fungizider Basis

Folgeschicht: Putz
Angeb. Fabrikat : 'Sto Prim Fungal'

Hinweis: Menge ist ca. 10% der gesamten
Fassadenfläche
Menge: 175,000 m²

**01.02.030 Schilder entfernen, wieder befestigen**
Schilder an Bestandsfassade vor Ausführung des
Wärmedämm-Verbundsystems entfernen, der BL
übergeben und nach Abschluss der Arbeiten mit
Distanzdübeln wieder befestigen; Durchdringungen
mit komprimierbarem Dichtungsband verschließen
und dreiseitig mit Silikon in Fassadenfarbe versiegeln.
Menge: 10,000 Stk

**01.02.040 Hausnummer demontieren, zwischenlagern und wieder montieren**
*** Bedarfsposition mit GB
Hausnummer vor Ausführung des
Wärmedämm-Verbundsystems entfernen, der BL
übergeben und nach Abschluss der Arbeiten mit
Distanzdübeln wieder befestigen; Durchdringungen
mit komprimierbarem Dichtungsband verschließen
und dreiseitig mit Silikon in Fassadenfarbe versiegeln.
Menge: 3,000 Stk

**01.02.050 Sprechanlage demontieren, wieder montieren**
*** Bedarfsposition ohne GB
Klingel- und Sprechanlage vor Ausführung des Wärmedämm-
Verbundsystems demontieren, lagern, säubern und nach
Abschluss der Arbeiten mit Abstandshaltern wieder montieren;
Kabel während der Bauzeit sichern.

Größe: ca. 200/500 mm
Menge: 1,000 Stk

**01.02.060 WDVS MiWo, d= 160 mm, WLG 035, Putz**
Mineralwolle, Außenwand mit mineralischem Oberputz geklebt
und gedübelt einschl. Armierung und Egalisierungsanstrich
herstellen als komplette Leistung.

An Fenster- und Türecken sind zusätzliche Armierungsgewebestreifen
diagonal zu den Ecken einzubauen. Alle Anarbeitungen an
Durchdringungen und Öffnungen sind hier mit einzurechnen.

Das schlagregendichte Abdichten von diversen Anschlussfugen
mit langsam expandierendem Fugendichtband aus vollimprägniertem
Weichschaumstoff und Ausbildung von Dehnfugen mit entsprechenden
Profilen sind in diese Position mit einzurechnen. Dies betrifft u. a. die Anschlüsse an Fenster, Türen, Lüftungsöffnungen und deren Einbauteile,
Fensterbänke, Türen, Dachanschlüssen und anderen klebegeeigneten
Bauteilen gem. Herstellervorschrift. Im Bereich des Dämmstoffes mit
Fugendichtungsband 2D - 15 / 3 - 9 mm

Untergrund:  Mauerwerk, bauzeitlichem Kratzputz
Dämmung:  Mineralwolle, WLG 035
Dämmstoffstärke: 160 mm
Baustoffklasse: A1 nach En 13501-1
Oberfläche:  mineralischer Oberputz als Dünnschicht-Leichtputz
Struktur:  Kratzputz, Körnung 2- 3 mm ohne Einfärbung

Angeb. Fabrikat '....................................................' vom Bieter einzutragen
Menge: 1725,000 m²

**01.02.070 Zulage zur Vorposition, d= 180 mm**
*** Bedarfsposition ohne GB
wie Vorposition aber mit 180 mm MiWo
Menge: 1,000 m²

**01.02.080 Minderpreis Minderstärke, d= 140 mm**
*** Bedarfsposition ohne GB
Minderpreis für Minderstärke betreffend der aus der
Hauptposition bennanten Dämmplatten. (z.B. 140 mm, 120 mm)
Zusätzlich Dübel.

Der Preis ist pro 2 cm Dämmstärke anzugeben.
Menge: 1,000 m²

**01.02.090 WDVS, Sockel, EPS,Perimeterdämmung, B1, d=140 mm, h=60 cm**
*** Bezugsbeschreibung
Verwendung einer Sockelplatte aus expandiertem Polystyrol-Hartschaum.
Perimeterdämmung, bituminöse Verklebung,EPS 030 PW, mit bituminöser
Klebemasse dicht gestoßen
Sonst WDVS-Aufbau wie vor.
Gesamthöhe: 60 cm (beginnt -10 cm GUK bis 50 cm GOK)
Dämmstoffstärke: 140 mm
WLG: 030
Baustoffklasse: B1
Dämmung: expandiertem.
Polystyrol-Hartschaumplatten (EPS) mit Stufenfalz
Kantenausbildung : stumpf
Inlusiv des Feuchteschutzes des Sockelbereichs (vom -60cm GUK bis zur min
5cm GOK) und Putz.
mineralischer Oberputz
als Dünnschicht-Leichtputz
Struktur:  Kratzputz, Körnung 2- 3 mm ohne
Zwei Abdichtungsanstriche im Übergangsbereich Oberputz/Perimeterdämmplatte,
im erdberührten Bereich
zum Schutz vor aufsteigender Feuchtigkeit, mit kunststoffmodifizierter PCC-Schlämme,
kälteelastisch,
rißüberbrückend, matt, pigmentiert.
Ausführung : gemäß Herstellervorschrift
Ausführungsort: - Sockelbereich
Einbauort:  EG/KG-Innenhof : ca. 35 m und Zugang KG

Angeb. Fabrikat '....................................................' vom Bieter einzutragen
Menge: 30,000 m²

**01.02.100 Minderpreis Minderstärke Sockeldämmung**
*** Bedarfsposition ohne GB
*** wie Position 01.02.090
Minderpreis für Minderstärke betreffend der aus der Hauptposition
bennanten Dämmplatten. (z.B. 120 mm, 100 mm)

Zusätzlich Dübel.
Der Preis ist pro 2 cm Dämmstärke anzugeben.
Menge: 1,000 m²

**01.02.110 Dämmung der Fensterleibungen mit 20 mm PIR 025**
Ausführung von PIR-Dämmung, WLG 025, an Tür-
und Fensteröffnungen als Laibungsdämmung, 20 mm dick

Ausbilden einer Fenster- Türleibung sowie Stürze mit
wind- und schlagregendichter, bewegungsfähiger
Systemanschlussfuge mit Anputzleiste, bestehend aus:

- Anputzleiste, selbstklebend
- integriertem, komprimiertem Fugendichtband
- Schutzlasche
- Putzanschlag
- eingespachtelter Gewebeeckwinkel im Übergang
  zur Wandfläche
- Putzoberfläche Leibung wie Hauptfläche

Hinweis: die Diagonalbewehrung oberhalb  der Fensterecken ist
mit der Hauptposition abgegolten

Leibungstiefe: ca. 150 mm

Ausführungsort: Fenster - und Türanschlüsse sowie alle Stürze
Menge: 1060,000 m

**01.02.120 Mehr-/ Minderdicke PIR-Dämmung**
*** Bedarfsposition ohne GB
Mehr- bzw. Minderpreis pro cm Dämmstoffdicke der
PIR-Dämmung der Vorpositionen
Menge: 1,000 m²

**01.02.130 Musterflächen herstellen**
*** Bedarfsposition ohne GB
Zur Bemusterung sind Musterflächen herzustellen.
Größe: 1x1 m

Ort: ist mit der Bauleitung abzustimmen
Menge: 1,000 Stk

**01.02.140 Sockelprofil, verzinkter Stahl mit PVC-Überzug, Außenputz**
Sockelprofil aus verzinktem Stahlblech mit PVC-Überzug mit
Tropfkante zur Trennung von Wand- und Sockelbereich
im Außenbereich.
Befestigungsmittel nach Wahl des Auftragnehmers.

Form Profil: Sockelprofil
Material Profil: verzinkter Stahl mit PVC-Überzug
Farbe: weiß
Schichtdicke Putz: 20 mm

Angeb. Fabrikat '....................................................' vom Bieter einzutragen
Menge: 100,000 m

**01.02.150 Beschichtung außen, Silikonharzfarbe**
*** Bezugsbeschreibung
Beschichtung 2- fach (um besser abzudecken) auf
Oberputz im Außenbereich mit Silikatfarbe in 3
verschiedenen Farbtönen bis zur vollständigen Deckung.

Untergrund: mineralischer Oberputz
 als Dünnschicht-Leichtputz Kratzputz,  Körnung 2- 3 mm, weiß
Glanzgrad:  stumpfmatt
Farbton:  siehe Farbkonzept
Menge: 1870,000 m²

**01.02.160 Feuchteschutzanstrich durch 2k-Dispersionsspachtel mit Carbontechnologie**
im Sockelbereich aufbringen
Aufbringen eines systemzugehörigen
Feuchteschutzanstrichs auf den vorbereiteten
Untergrund in spritzwassergefährdeten und/oder Sockel-
und Untererdbereichen gem. Systemdetail des
Systemanbieters bis ca. 30 cm über die spätere
Geländeoberkante aus einem 2k-Dispersionsspachtel.
Vorher vorkonfektionierte und aufeinander abgestimmte Anteile
aus carbonfaserverstärkter Trockenkomponente mit pastöser
Komponente im Verhältnis 1 : 1 mischen. Anschließend
ggf. durch Wasserzugabe bis max. 10 % auf streichfähige
Verarbeitungskonsistenz einstellen. So vorbereiteten
Feuchteschutz bis auf die Bauwerksabdichtung führen.
Hinweis: Durch diese Maßnahme soll aufgrund hoher
Grundwasserspiegel (gemäß DIN 18533) das Eindringen von
Feuchtigkeit in das Sockeldämmsystem vermieden werden.

Beginn Sockel: OKG +- 0,00 cm
Höhe: 1,00m
Produkt: Waterflex Carbon oder glw.
Sockel lfm: ca. 35 m
Menge: 30,000 m²

**01.02.170 Zulage helle Tönung**
*** Bedarfsposition ohne GB
*** wie Position 01.02.150
einschl. der Grundierung
für helle Tönung (C1)

Abrechnung auch für Wandflächen und Leibungen.
Menge: 1,000 m²

**01.02.180 Zulage mittlere Tönung**
*** wie Position 01.02.150
einschl. der Grundierung
für mittlere Tönung (C2)

Abrechnung auch für Wandflächen und Leibungen.
Menge: 1,000 m²

**01.02.190 Zulage dunkle Tönung**
*** Bedarfsposition ohne GB
*** wie Position 01.02.150
einschl. der Grundierung
für dunkle Tönung (C3)

Abrechnung auch für Wandflächen und Leibungen
Menge: 1,000 m²

**01.02.200 Gewebeeckwinkel 90°**
*** Bezugsbeschreibung
Gewebeeckwinkel vollflächig in die systemzugehörige
Armierungsmasse eingebettet und lot- und fluchtrecht
ausgerichtet. Gewebe im Bereich der Fensterlaibungen
bis in die Ecke führen.
Eckwinkel aus Aluminium mit feinem Gewebe.
Winkel: 90°

Ausführungsort: Gebäudeaußenkanten
Menge: 1200,000 m

**01.02.210 Gewebeeckwinkel flexibel**
*** wie Position 01.02.200
Eckwinkel aus Kunststoff flexibel für Rundungen an
Balkonen mit feinem Gewebe.
Menge: 25,000 m

**01.02.220 Gewebeeckwinkel ca. 135 - 160°**
*** wie Position 01.02.200
Eckwinkel aus Aluminium mit feinem Gewebe.
Winkel: ca. 160°
Menge: 40,000 m

**01.02.230 Zulage Panzer Gewebearmierung anstatt Doppelgewebe**
*** Bedarfsposition ohne GB
Panzer - Gewebearmierung als Zusatzarmierung für besonders
beanspruchte Fassadenflächen
Alternativ zur Verdopplung der Armierungsgewebe 2 m Hoch im EG bzw.

Ausführungsort: EG/KG Hofseite
Menge: 30,000 m²

**01.02.240 mineralische Deckendämmung, D=140mm (Horizontale Dämmung) Balkondecken**
Deckendämmung geklebt und gedübelt liefern und montieren
Material:  Wärmedämmplatte aus Mineralwolle nach DIN EN 13162
WLZ 035 WAP zh A2
Stärke:  140mm

Ausführungsort: Decke / Balkon
Menge: 70,000 m²

**01.02.250 WDVS, PUR/PIR, WLG 025, B1, d=100 mm, Wände Balkonbereich**
Verwendung einer Dämmplatte aus Polyurethan-/
Polyisocyanurat-Hartschaum, PUR/PIR DIN EN
13165, Bemessungswert der Wärmeleitfähigkeit max. 0,023
W/(mK), Baustoffklasse DIN 4102-1 B2
(normalentflammbar), als Platte sonst WDVS-Aufbau wie vor.

Dämmstoffstärke: 100 mm
WLG: 025
Baustoffklasse: B1
Kantenausbildung : stumpf
Inlusiv des Feuchteschutzes des Sockelbereichs (vom -60cm GUK
bis zur min5cm GOK) und Putz.
mineralischer Oberputz
als Dünnschicht-Leichtputz
Struktur:  Kratzputz, Körnung 2- 3 mm ohne
Zwei Abdichtungsanstriche im Übergangsbereich
Oberputz/Perimeterdämmplatte,
im erdberührten Bereich zum Schutz vor aufsteigender Feuchtigkeit,
mit kunststoffmodifizierter PCC-Schlämme, kälteelastisch,
rißüberbrückend, matt, pigmentiert.

Ausführung : gemäß Herstellervorschrift
Ausführungsort: Balkonbereich

Einbauort:  Balkone Strassenseite
Menge: 115,000 m²

**01.02.260 Abschluß-Profil aus Kunststoff zw. Sockelabdichtung und Dämmplatten als WDVS-Putzkante**
Liefern und anbringen von Abschlußprofil aus Kunststoff
zw. Sockelabdichtung der Balkone und den Dämmplatten
als WDVS-Putzkante.
Putzkante waagerecht umlaufend in Höhe von ca. 10cm
über Boden an Balkon Wand- und Brüstungsinnenseiten.
Menge: 75,000 m

#### Abschnitt 01.03 Fensterbänke (Alu)

**01.03.010 Fensterbank unterfüttern, WDVS**
Fensterbank mit Trennlage und Dämmstoff unterfüttern,
für Wärmedämm-Verbundsystem, einschl. entfernen und
entsorgen der alten Ausgleichsschicht.

Dämmdicke: mind. 2 cm
Menge: 220,000 m

**01.03.020 2. Dichtungsebene Fensterbänke**
Herstellung einer Dichtungsebene mittels geeigneter
Dichtschlämme gegen Schlagregen und Nässe
Menge: 220,000 m

**01.03.030 Dichtband, Fenster/Tür, WDVS**
Vorkomprimiertes Dichtungsband / Dehnfugenband
zur Aufnahme von Bewegungen an Fenster- und
Türrahmen, Fensterbank o.ä., kantenbündig mit
Putz/Armierungsmörtel endend.

Material Dichtmasse: Dichtband

Angeb. Fabrikat '....................................................' vom Bieter einzutragen
Menge: 440,000 m

**01.03.040 Außenfensterbank in Alu, Z 340mm**
Demontage und Entsorgung alter Fensterbänke.
Herstellen der beidseitigen Unterschnitte und nach Montage
der Fensterbände deren Einputzen und Eindichten
Außenfensterbank aus Aluminiumblech, 3 mal gekantet, ohne
Unterschnitt, mit dazugehörigen Bordstücken aus Fensterbank-Gleitabschluss,
mit Dehnungsausgleich zur Aufnahme von Bewegungen inkl.
mechanischen Befestigung, Thermohalter, aller Anschlüsse, Falze,
Ausschnitte sowie elastische Verfugung an Fenster und Betonwände in
verschiedenen Einzellängen liefern und einbauen.

Material:  Aluminiumblech mit Antidröhnbeschichtung
Blechstärke:  ca. 2,0 mm
Zuschnitt:  ca. 340 mm
Gefälle:  Min 3%

Achtung: Fensterleibungsdämmung ist - PIR023
Menge: 220,000 m

#### Abschnitt 01.04 Sonstige

**01.04.010 Nachträgliches schließen Gerüstankerlöcher**
Nachträgliches Schließen der Gerüstankerlöcher im
gewählten System einschl. Endbeschichtung.
Ausführung abschnittsweise im Zuge des
Abrüstens durch den bauseitigen Gerüstbauer.
Abrechenbar ist die vertikale Ansichtsfläche des
Wärmedämm-Verbundsystems.
Menge: 1870,000 m²
DIN 276-1 2008-12: 335; Kostengruppe DIN 276 2018-12: 335
Leistungsbereichkatalog: 036
DIN 276-1 2008-12: 335
Kostengruppe DIN 276 2018-12: 335

**01.04.020 Absturzstangen, Edelstahl**
Lieferung und fachgerechte Montage der Absturzstangen aus
Edelstahl  Rundrohr, mit zugelassenen
Befestigungslaschen direkt in der Leibung befestigt,
inkl. aller erforderlichen Nebenarbeiten.

Material: Edelstahl
Durchmesser: gem. konstruktivem und statischem Erfordernis

Hinweis: Abrechnung erfolgt nach tatsächlichem Aufwand

Genaue Ausführung ist mit der örtlichen Bauleitung abzustimmen.
Menge: 220,000 m

**01.04.030 Brüstungsabdeckung mit Balkonkastenhalterung**
*** Bedarfsposition ohne GB
Lieferung und Montage einer witterungsbeständigen
Brüstungsabdeckung mit Blumenkastenhalterung, die
in Kombination mit dem vorhandenen Brüstungsaufbau
die erforderliche Mindesthöhe der Absturzsicherung
von 1,10 m erreicht.

Kronenbreite: bis 55 cm (ca. 17cm WDVS, ca. 24cm Mauerwerk, ca. 11 cm WDVS)

Material:
- Materialqualität: Stahl/-blech
- Oberfläche: Feuerverzinkt

Konstruktion und Statik:
- Die Konstruktion muss den Anforderungen an
  Seitenschutz/Umwehrungen nach DIN EN 13374
  (Klasse A) und den relevanten Landesbauordnungen (LBO)
  entsprechen.
- Die Abdeckung und die integrierten Halterungen sind
  statisch so auszulegen, dass sie die horizontalen und
  vertikalen Lasten einer Absturzsicherung aufnehmen können.
  Ein statischer Nachweis ist vom Auftragnehmer zu erbringen.

Montage:
- Die Montage erfolgt mechanisch verdeckt (z.B. mittels
  Konsolen/Clipsystem auf der Brüstungskrone und frontseitiger
  Befestigung), um eine wärmebrückenfreie und sichere Anbindung
  an das Bestandsmauerwerk zu gewährleisten.
- Sämtliche Befestigungsmaterialien (Schrauben, Dübel etc.) müssen
  aus korrosionsbeständigem Material (z.B. Edelstahl A4) sein.
- Die Ausführung muss schlagregensicher erfolgen, inklusive aller
  erforderlichen Dichtungen und Tropfkanten.
Menge: 60,000 m

**01.04.040 Außenanstrich an Fassade Straßenseite**
Auftragen einer systemzugehörigen Fassadenfarbe
auf ungedämmte Fassade EG Straßenseite.
- Siliconharz-Fassadenfarbe, volldeckend
- wasserabweisend und wasserdampfdurchlässigen
- UV-beständig
- mit Sicherheit gegen den Befall durch Mikroorganismen, matt,
 auf Basis einer hochwertigen Siliconharz-Emulsion,
- Auftragen durch Streichen oder Rollen
- als Grundierung, Erstanstrich und Zweitanstrich
- Farbton: Hell 03.03.06 (nach Brillux/Scala o. glw.)
- Untergrund: Putz
- bis OK EG/UK WDVS
Fabrikat Fassadenfarbe: Brillux/Scala, Farbton 03.03.06 o. glw.
Angeb. Fabrikat/System Fassadenfarbe: 'Angeb. Fabrikat/System Fassadenfarbe: '.Sto........''
Menge: 250,000 m²

**01.04.050 Anarbeiten an Durchführungen bis 0,3 m²**
Ausklinken der Dämmplatten und anarbeiten aller Schichten
des WDVS, einschl. Abdichten mit dauerelastischer Fugenmasse,
für Leitungsführungen u.ä.
Querschnitt 0,3 m²
Menge: 30,000 Stk

**01.04.060 Stahlgeländer mit Handlauf, H=110cm, B=ca. 3,20m**
*** Bedarfsposition ohne GB
Pulverbeschichtetes Stahlgeländer mit Handlauf gemäß Abbildung
nach örtlichem Aufmaß herstellen,
liefern und montieren.

Sämtliche Stahlteile pulverbeschichtet im Farbton nach Wahl
des AG.

Geländer (Absturzsicherung):
- Obergurt/ Untergurt, Flachstahl, 40/10mm, gebogen gemäß Bestand
- Befestigung der Umwehrung am WDVS
- Füllstäbe, Flachstahl, 40/10mm
- aufgesetzter Handlauf Edelstahl, DN 40mm mind. 12cm
über Obergurt
-inkl. Befestigungsmaterial

Geländerbreite: ca. 3,20 m
Höhe:  ca.  110cm

Bestandsfoto:
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
Einbauort: Bestandsbalkone 6 Stck. Siehe Pos. 01.01.120
Menge: 6,000 Stk

**01.04.070 Sichtschutzwand, HPL-Platten/T-Stahl Profil, 2-teilig, b/h= ca. 2,00/0,75m**
Lieferung und fachgerechte Montage von Sichtschutzwänden
mit Rahmen aus T-Stahl Profil  ca. 100 x 100 x 10 mm.
Der Wandanschluss erfolgt verdeckt innerhalb des Rahmenprofils.
Die Befestigung erfolgt durch WDVS mit 3 Thermax-Ankern an der Fassade und
2 Befestigungspunkten an der Brüstung.
Der Anschluss an 2 Geländer wird über Winkelkonsolen mit
Gewindestangen M12 hergestellt.

| Tragkonstruktion: | Rahmen aus T-Stahl Profil ca. 100 x 100 x 10 mm |
| --- | --- |
| Trennwand: | einseitig aufgeschraubten, HPL-Platten, 10mm |
| Farbton HPL-Platte: | RAL, nach Bemusterung AG aus Herstellermusterkarte |
| Abmessungen: | bis ca. 2,00 x 0,750 m (H x B) |
| Oberfläche Tragkonstruktion: | feuerverzinkt |
| Abstand vom FFB: | mit ca. 5 cm Bodenluft |

Einbauort: Balkone, Mainzer Str. 1, 1.OG - 3. OG
Menge: 3,000 Stk

**01.04.080 Fallrohre DN 100**
*** Bedarfsposition ohne GB
Fallrohre DN 100 aus Zink 0,7 mm, einschl. aller
erforderlichen Einlaufstutzen, Knie, Bögen, Verschnitt,
Lötarbeiten usw. und der alle 2 m anzubringenden
verzinkten Rohrschellen mit Scharnieren und Schrauben
liefern, anbringen und befestigen, einschließlich Anschluß an
bestehendes Standrohr und  Anschluß an die Entwässerungsleitung.
Die Fallrohre sind mind. 5 cm ineinander zu schieben.
Über den Rohrschellen ist an den Fallrohren eine
Zinkwulst einzulöten. Die Demontage und Entsorgung der alten
Fallrohre, sowie Kernbohrungen in die Balkonböden, ist mit einzurechnen.

Einbauort: Fassade
Menge: 170,000 m

**01.04.090 Mauerseglerkasten**
*** Bedarfsposition ohne GB
Mauerseglerkasten liefern und nach Herstellervorschrift
einbauen inkl. aller Nebenarbeiten.

Einbauort: nach Vorgabe des AG bzw. Planung
Menge: 1,000 Stk

**01.04.100 Starenkästen**
*** Bedarfsposition ohne GB
Starenkasten liefern und nach Herstellervorschrift
einbauen inkl. aller Nebenarbeiten.

Einbauort: nach Vorgabe des AG bzw. Planung
Menge: 1,000 Stk

#### Abschnitt 01.05 Stundenlöhne

**01.05.010 Vorarbeiter**
*** Bedarfsposition ohne GB
*** Bezugsbeschreibung
Stundenlohnarbeiten Vorarbeiter,
einschließlich aller Zuschläge und Nebenkosten,
für Arbeiten, welche nicht in den Positionen erfasst sind
und gegen Nachweis zur Ausführung kommen,
ausschließlich auf Weisung Bauleitung.
Menge: 1,000 h

**01.05.020 Facharbeiter**
*** Bedarfsposition ohne GB
*** wie Position 01.05.010
Stundenlohnarbeiten Facharbeiter
Menge: 1,000 h

**01.05.030 Helfer**
*** Bedarfsposition ohne GB
*** wie Position 01.05.010
Stundenlohnarbeiten Helfer
Menge: 1,000 h

**01.05.040 Zulage für Arbeiten an Wochenenden (Samstag + Sonntag)**
*** Bedarfsposition ohne GB
Zulage für Arbeiten an Wochenenden (Samstag + Sonntag).

Aufschlag pro Stunde Arbeitseinsatz (Vorarbeiter / Facharbeiter / Helfer)
Menge: 1,000 h
